# Verre coupe-feu "VETROTECH SAINT GOBAIN"

- Propriété du fichier: CYPE INGENIEROS, S.A.
- Format: FIEBDC-3/2002
- Devise: EUR
- Coûts indirects: 3.00 %
- Frais généraux: 13.00 %
- Bénéfice: 6.00 %
- TVA: 20.00 %

## E Enveloppe et finition extérieure

### EV Vitrages

#### EVE Coupe-feu

**EVE010** m² Verre coupe-feu "VETROTECH SAINT GOBAIN".
Vitrage en verre coupe-feu monolithique Contraflam 30 "VETROTECH SAINT GOBAIN", 16 mm d'épaisseur pour usage intérieur, fixé sur menuiserie homologuée. Comprend mastic intumescent avec propriétés ignifuges, pour le scellement des joints.
Critère d'évaluation économique: Le prix ne comprend pas la menuiserie.
Inclut: Mise en place et fixation des vitres. Scellement des joints. Signalisation des vantaux.
Critère pour le métré: Surface de la menuiserie à vitrer, selon documentation graphique du Projet, en incluant dans chaque vantail de verre les dimensions du châssis.
Critère pour le mémoire: On mesurera la surface réellement exécutée selon les spécifications du Projet, en additionnant, pour chacune des pièces, la surface résultant de l'arrondissement par excès de chacune de ses arêtes à des multiples de 30 mm.

| Code | U | Désignation | Quantité | Prix | Montant |
|---|---|---|---|---|---|
| mt21vfv010qaa | m² | Verre coupe-feu monolithique Contraflam 30 "VETROTECH SAINT GOBAIN", 16 mm d'épaisseur pour usage intérieur; classement des prestations 1B1, selon NF EN 12600 et résistance au feu EI30, selon NF EN 13501-1. (matériau) | 1.006 | 557.62 | 560.97 |
| mt41phi040a | U | Cartouche de 310 ml de mastic intumescent, couleur grise anthracite, pour scellement des joints et ouvertures. (matériau) | 0.300 | 21.24 | 6.37 |
| mt21vva021 | U | Produits complémentaires pour la mise en place de verres. (matériau) | 1.000 | 1.26 | 1.26 |
| mo055 | h | Compagnon professionnel III/CP2 vitrier. (main-d'œuvre) | 0.475 | 29.16 | 13.85 |
| mo110 | h | Ouvrier professionnel II/OP vitrier. (main-d'œuvre) | 0.475 | 28.06 | 13.33 |
| % | % | Frais de chantier des unités d'ouvrage | 2 % | 595.78 | 11.92 |
|  |  | Coûts directs |  |  | 607.70 |
