# Verre coupe-feu "VETROTECH SAINT GOBAIN"

- Propriété du fichier: CYPE Ingenieros S.A.
- Format: FIEBDC-3/2016
- Logiciel: Générateur de prix de la construction. CYPE Ingenieros, S.A.
- Date: 24/10/2024
- Devise: EUR
- Coûts indirects: 3 %
- Frais généraux: 13 %
- Bénéfice: 6 %
- TVA: 20 %

## E Enveloppe et finition extérieure

### EV Vitrages

#### EVE Coupe-feu

**EVE010** m² Verre coupe-feu "VETROTECH SAINT GOBAIN".
Vitrage en verre coupe-feu monolithique Contraflam 30 "VETROTECH SAINT GOBAIN", 16 mm d'épaisseur pour usage intérieur, fixé sur menuiserie homologuée. Comprend mastic intumescent avec propriétés ignifuges, pour le scellement des joints.
Critère d'évaluation économique: Le prix ne comprend pas la menuiserie.
Inclut: Mise en place et fixation des vitres. Scellement des joints. Signalisation des vantaux.
Critère pour le métré: Surface de la menuiserie à vitrer, selon documentation graphique du Projet, en incluant dans chaque vantail de verre les dimensions du châssis.
Critère pour le mémoire: On mesurera la surface réellement exécutée selon les spécifications du Projet, en additionnant, pour chacune des pièces, la surface résultant de l'arrondissement par excès de chacune de ses arêtes à des multiples de 30 mm.

| Code | U | Désignation | Quantité | Prix | Montant |
|---|---|---|---|---|---|
| mt21vfv010qaa | m² | Verre coupe-feu monolithique Contraflam 30 "VETROTECH SAINT GOBAIN", 16 mm d'épaisseur pour usage intérieur; classement des prestations 1B1, selon NF EN 12600 et résistance au feu EI30, selon NF EN 13501-1. (matériau) | 1.006 | 557.62 | 560.966 |
| mt41phi040a | U | Cartouche de 310 ml de mastic intumescent, couleur grise anthracite, pour scellement des joints et ouvertures. (matériau) | 0.3 | 21.24 | 6.372 |
| mt21vva021 | U | Produits complémentaires pour la mise en place de verres. (matériau) | 1 | 1.26 | 1.260 |
| mo055 | h | Compagnon professionnel III/CP2 vitrier. (main-d'œuvre) | 0.475 | 29.16 | 13.851 |
| mo110 | h | Ouvrier professionnel II/OP vitrier. (main-d'œuvre) | 0.475 | 28.06 | 13.329 |
| % | % | Frais de chantier des unités d'ouvrage | 2 % | 595.778 | 11.916 |
|  |  | Coûts directs |  |  | 607.694 |

Déchets:
- pose: mt21vfv010qaa; facteur de déchet 0.0055
- pose: mt41phi040a Cartouche de 310 ml de mastic intumescent, couleur grise anthracite, pour scellement des joints et ouvertures; facteur de déchet 0.0275

## Ressources

**mt21vfv010qaa** m² Verre coupe-feu monolithique Contraflam 30 "VETROTECH SAINT GOBAIN"
Données techniques: Coût énergétique 374.846 MJ; Émission de CO2 28.037 kg; Code CED 17 02 02; Masse de l'élément 25 kg; Volume 0.025 m3
Déchets:
- emballage: re170604 Matériaux d'isolation distincts de ceux spécifiés dans les codes 17 06 01 et 17 06 03. (composant de déchet); quantité 0.016 kg; Code CED 17 06 04; Masse de l'élément 1 kg; Volume 0.001667 m3

**mt41phi040a** U Cartouche de 310 ml de mastic intumescent, couleur grise anthracite, pour scellement des joints et ouvertures
Données techniques: Coût énergétique 46.874 MJ; Émission de CO2 2.038 kg; Code CED 17 09 04; Masse de l'élément 0.496 kg; Volume 0.000331 m3
Déchets:
- emballage: re170203 Plastique. (composant de déchet); quantité 0.2 kg; Code CED 17 02 03; Masse de l'élément 1 kg; Volume 0.001667 m3
